# Ernst-Thälmann-Str 25 a
Angebotsaufforderung (GAEB 90, DA83)
Vergabenummer: 0876-25
Währung: EUR
Auftraggeber: Stadt Müncheberg Rathausstraße 1 Müncheberg

## Sockelarbeiten

### 25 Sockelarbeiten

*Hinweis*
Brandschutzsanierung

In der Grundschule von Müncheberg soll das Hortgebäude
umgebaut und saniert werden. Neben neuen Fluchttreppen
werden alle Räume saniert und neue WC-Bereiche
hergestellt.

Hinweis zur Kalkulation
Die Bedingungen der vorstehenden Technischen
Vorbemerkungen sind bei der
Kalkulation der Angebotspreise zu berücksichtigen.

Lage des Baugrundstücks

Das Grundstück  liegt in der Ernst-Thälmann-Straße 25 A
15374 Müncheberg

Baustelleneinrichtung

Es stehen innerhalb des Baufeldes ausreichend
Lagerflächen zur Verfügung. Der AN hat sich bezüglich
seiner eigenen Belange im Zusammenhang mit der
Baustelleneinrichtung eigenverantwortlich mit den
anderen Gewerken abzustimmen und zu koordinieren. Die
Vegetation und der Baumbestand auf dem Grundstück ist
zu schützen. Eine Bautoilette wird bauseits zur
Verfügung gestellt, bzw gesondert vergütet..
Das Anbringen von Werbung auf der Baustelle ist mit
besonderer schriftlicher Genehmigung des Auftraggebers
gestattet.
Der Auftragnehmer hat alle nötigen Transport- und
Hebeeinrichtungen für die Ausführung seiner Arbeiten
eigenverantwortlich bereitzustellen.
Bauseits steht ein Fassadengerüst und ein
Personenaufzug bis 400 kg zur Verfügung.

Grundstückserschließung

Die Grundstückserschließung erfolgt über die
Ernst-Thälmann-Straße.
Das Parken ist nur innerhalb der BE-Fläche gestattet,
wenn die Flächen nicht für die Lagerung von Materialien
benötigt werden..

Das Gebäude

5 Vollgeschosse,
Keller, Erdgeschoss und 1. bis 3. Obergeschoss,
Geschosshöhe ca.3,00 m.
Das Gebäude ist Teilunterkellert.

Ausführungszeiten:

Die Arbeiten werden in zwei Bauabschnitten ausgeführt.
Dies ist bei der Kalkulation der Angebotspreise zu
berücksichtigen.

1. Bauabschnitt: April 2026 (12 Werktage nach
Beauftragung)
2. Bauabschnitt: Juli bis September 2026

#### 25.01 Baustelleneinrichtung

**25.01.0001 Baustelleneinrichtung**
Baustelleneinrichtung,
Geräte, Werkzeuge und sonstige Betriebsmittel, die zur
vertragsgemäßen Durchführung der Bauleistungen
erforderlich sind, auf die Baustelle transportieren,
bereitstellen und betriebsbereit halten.
Lagerschuppen, Container und dergleichen -soweit
erforderlich- auf- und abbauen, sowie deren Unterhalt
und Abtransport.
In diese Position ist einzurechnen sämtliches Hebezeug
sowie Sicherungsvorkehrungen und -materialien, die zur
Erbringung der Leistung erforderlich sind.
Es sind die UV-Vorschriften zu beachten.
Kalkulationhinweis: bauseits bereits fertiggestellte
Pflasterflächen sind vor Beschädigungen zu schützen. Es
wird vor und nach den Arbeiten Pflasterprotokoll
durchgeführt.
Die Arbeiten sind in zwei zeitlich und räumlich von
einander getrennten Abschnitten zu kalkulieren.
Abrechnung als Pauschale.
Menge: 1,000 psch

#### 25.02 Erd- und Abbrucharbeiten

*Hinweis*
Erdarbeiten

**25.02.0001 Aufnehmen Bodenbelag Pflaster**
Aufnehmen von Gehwegplatten im Außenbereich als
Streifen entlang der Gebäudekante verlegt,
einschl. fachgerechter Entsorgung,
Dicke: bis 6 cm,
Format: ca. 30 x 30 cm,
Abrechnung pauschal je m2.
Menge: 44,000 m2

**25.02.0002 Oberboden mit Vegetation/Bauschutt**
Oberboden schuttdurchsetzt entlang der Gebäudekante
aufnehmen,
einschl. Spontanvegetation,
einschl. Einzelbüsche, Höhe bis 1,00 m,
-Aushubmaterial:
 Mutterboden mit niedriger Spontanvegetation
 und Einzelbüschen,
 Zuordnungswert: Z 2
-Abmessungen:
 Aushubtiefe bis 0,20  m,
 Aushubbreite: bis 0,80 m,
Kalkulationshinweis: Die Böden sind teilweise mit
Wurzelwerk durchsetzt.
Abrechnung pauschal je m2 Bodenaushub im verdichteten
Zustand.
Menge: 116,800 m2

**25.02.0003 Abbruch Mauerwerk**
Abbruch von Fundamenten und Wänden aus Mauerwerk und
Beton in verschiedenen Dicken,
im Zuge der Erdarbeiten,
einschl. fachgerechter Entsorgung,
Entsorgungskosten trägt der AN,
Abrechnung pauschal je m3 im Eingebauten Zustand,
Ausführungsort:
 Baugrube im Zuge der Erdarbeiten.
Menge: 21,000 m3

**25.02.0004 Wurzelstock roden, D 5 - 20 cm**
Wurzelstock roden,
Durchmesser der Schnittfläche 5 bis 20 cm.
beim Roden ist sprengen verboten,
Ausführung in Teilflächen.
Abtragfläche waagerecht,
einschl. fachgerechte Entsorgung,
Entsorgungskosten trägt der AN,
Abrechnung pauschal je Stk,
Ausführungsort:
 Arbeitsbereich entlang der Gebäudekante.
Menge: 20,000 St

**25.02.0005 Handschachtung**
Handschachtung von anstehendem Boden entlang der
Gebäudekante für folgende Abdichtungsarbeiten,
Aushubmaterial seitlich lagern,
einschl. Wiedereinbau der Erdmassen und lagenweiser
Verdichtung (alle 30 cm) nach abschluss der Arbeiten
Bodenklasse: 3 - 5
Tiefe: bis 60 cm
Arbeitsraum: 60 cm,
Ausführung ohne Böschung,
Abrechnung je Meter ausgehobenen Graben entlang der
Gebäudekante.
Menge: 146,000 m

*Hinweis*
Abbrucharbeiten

**25.02.0006 Untersuchung auf Schadstellen**
Untersuchung des Außenputzes des Gebäudesockels auf
Schad- und Hohlstellen,
einschl. Markierung,
Sockelhöhe bis 120 cm,
Abrechnung je m2 gesamter Sockelfläche.
Menge: 176,000 m2

**25.02.0007 Abbruch Wandputz D 15 - 30mm**
Rückbau von Wandputzflächen aus Zementmörtel
einschl. Tapeten und sonstige Wandbeläge,
einschl. Separierung nach Abfallarten und sachgerechter
Entsorgung der Bauabfälle gemäß der geltenden
abfallrechtlichen Vorschriften,
alle Entsorgungsgebühren trägt der AN,
-Abmessungen:
 Putzstärken über 15 - 30 mm,
 Abbruchhöhe bis 120 cm,
 Ausführung auf Kleinflächen ab 1,00 m2
Abrechnung pauschal je m2 wahrer Fläche,
kleinere Flächen werden mit einem m2 aufgerundet.
Menge: 80,000 m2

#### 25.03 Abdichtungs- und Dämmarbeiten

*Hinweis*
Abdichtungsarbeiten

**25.03.0001 Untergrund reinigen**
Reinigen des Untergrundes
aus Beton,
Dicke bis 3 cm, durch Abstoßen und Abkehren,
anfallende Stoffe sammeln und Entsorgung,
Untergrund waagerecht,
Entsorgungskosten trägt der AN.
Abrechnung je m2.
Menge: 117,000 m2

**25.03.0002 Abdichtung Außenwand**
Abdichtung von Außenwandflächen als Dickbeschichtung,
gegen drückendes Schichtenwasser gem. DIN 18533,
einschl. Grundierung/Vorbeschichtung,
einschl. Anarbeiten an Einbauteile,
Ausführung zweilagig,
Ausführung an:
Kellerwandflächen im Keller- und Sockelbereich,
senkrecht,
Untergrund Beton,
mit spachtelfähige kunststoffmodifizierter
Bitumen-Dickbeschichtung (KMB) in Anlehnung an DIN
18533,
Fabrikat: '....................'
-Abmessungen:
 Wandhöhe bis ca. 0,60 m,
Abrechnung je m2 Wandfläche.
Menge: 117,000 m2

**25.03.0003 Glasseidengewebe**
Glasseidengewebe in die zweischichtige Abdichtung
einarbeiten
einschl. Anarbeitung an alle Einbauteile und
Durchdringungen,
einschl. Anarbeitung an alle Innen- und Außenecken,
als Komplettleistung,
Abrechnung je m2,
Ausführungsort: vollflächig,
Menge: 117,000 m2

**25.03.0004 Hohlkehle**
Ausbilden und Abdichten von Hohlkehlen
an Innenecken,
als Komplettleistung,
Abrechnung pauschal je m,
Ausführungsort:
 Wandflächen im Sockel- und Kellerbereich gem.
Planunterlagen.
Menge: 22,000 m

**25.03.0005 Anarbeiten an Durchdringungen bis 100 mm**
Anarbeiten der zuvor beschriebenen Abdichtung an
Durchdringen,
einschl. ausbilden von Hohlkehlen,
Durchmesser bis 100 mm,
Abrechnung pauschal je Stk.
Menge: 4,000 St

**25.03.0006 Anarbeiten an Durchdringungen über 100 bis 200 mm**
Anarbeiten der zuvor beschriebenen Abdichtung an
Durchdringen,
einschl. ausbilden von Hohlkehlen,
Durchmesser über 100 mm bis 200 mm,
Abrechnung pauschal je Stk.
Menge: 1,000 St

**25.03.0007 Anarbeiten an Türen und Fenster**
Nachträgliche Anarbeitung des vorbeschriebenen KMB
Abdichtungssystems
an die bauseitige Abdichtung der
Türschwellen und bodentiefen Fenster.
Menge: 20,000 m

*Hinweis*
Dämmarbeiten

**25.03.0008 Sockeldämmung EPS, dm**
Sockeldämmung vor erdberührten Fundamenten und im
Sockelbereich,
einschl. Eckausbildungen in Verzahnung,
einschl. Ausgleich von Unebenheiten bis zu 30 mm,
als Komplettleistung,
Leistungsumfang:
 EPS-Dämmung (geeignet für erdberührte Bereiche) gem.
DIN EN 13164,
 in Platten mit umlaufenden Stufenfalz, vollflächig
kalt kleben
 und verdübelt,
 Wärmeleitfähigkeit 0,035 W/mK, DIN V 4108-4,
 Baustoffklasse B1 DIN 4102-1, schwerentflammbar,
 Druckbelastbarkeit dh,
 Anwendungsgebiet DIN V 4108-10 PW,
 geeignet für nachfolgend beschriebene Putzarbeiten,
-Abmessungen:
 Dicke der Wärmedämmung 180 mm,
 einlagig, oder zweilagig nach Verfügbarkeit,
 Höhe der Wärmedämmung bis 120 cm,
Fabrikat: '......................... '
Abrechnung pauschal je m2,
Ausführungsort:
 Fundamente und Kellerwände.
Menge: 176,000 m2

**25.03.0009 Sockeldämmung PIR, dm**
Dämmschicht als Sockeldämmung,
an Wänden senkrecht,
aus PIR-Dämmstoffen in vorgefertigten
Dämmplatten, Anwendungsgebiet DIN 4108-10 DAA,
mittlere Druckbelastbarkeit - dm,
Bemessungswert der Wärmeleitfähigkeit
max. 0,027 W/(mK),
Baustoffklasse DIN 4102-1 B (schwerentflammbar),
mit umlaufendem Stufenfalz, punktweise kalt kleben,
-Abmessungen:
 Dämmstoffdicke: 8 cm,
Abrechnung pauschal je m2.
Menge: 15,000 m2

**25.03.0010 Nachträgliche Anarbeitung an Öffnungen und Durchdringungen**
Nachträgliche Anarbeitung der vorbeschriebenen
Perimeterdämmung an Durchdringungen, Türschwellen und
Fenster,
Abrechnung pauschal je m Anschlusskante.
Menge: 25,000 m

**25.03.0011 Sockelabschluss unter Gelände**
Sockelabschluss unter Geländeoberfläche als
Systemabschluss des unteren Abschluss der Dämmung,
ab geschrägt im 45 Grad Winkel, horizontal,
Dicke der Dämmplatte 180 mm,
Abrechnung pauschal je m.
Menge: 146,000 m

#### 25.04 Putzarbeiten

**25.04.0001 Putzarbeiten Sockel an Sockeldämmung**
Verputzen des Sockelbereichs, mit Sockelputz,
gemäß VOB, C - DIN 18363, wasserabweisend,
auf EPS-Dämmung,
an erdberührten Bereichen und im spritzwasser Bereich,
Leistungsumfang:
Unterputz als Ausgleich,
Armierungsputz (Dicke 3 - 5 mm),
einschl. Armierungsgewebe aus Glasfasergewebe,
vollflächig eingebettet,
einschl. Zwischenbeschichtung,
einschl. Schlussbschichtung aus
witterungsbeständigem Sockel-Oberputz, Putz
durchgefärbt, Kratzputzstruktur, Körnung 2 mm,
einsch. Egalisierungsanstrich,
Farbton: grau nach Wahl des Architekten,
Fabrikat: '....................'
Sockelhöhe: 80 bis 120 cm,
Als Komplettleistung,
Abrechnung pauschal je m2 Wandansichtsfläche,
Ausführungsort: Sockelfläche, gemäß Planunterlagen.
Menge: 161,000 m2

**25.04.0002 Sockelputz an Leibungen**
Leistung wie in Pos "Putzarbeiten Sockel an
Sockelrdämmung" in vollem Wortlautbeschreiben,
jedoch an Leibungen und Stürzen von Fenstern und Türen,
einschl. aller Eckverstärkungen,
Leibungstiefe bis 200 mm,
Abrechnung je m Leibung.
Menge: 12,000 m

**25.04.0003 Fensteranschluss Anputzleiste mit Dichtung**
Fensteranschluss mit Anputzleiste mit integrierter
Dichtung,
vollflächig einbetten in Armierungsmasse,
Ausführungsort:
 Fenster- und Türanschlüsse im Sturz- und
Leibungsbereich.
Menge: 12,000 m

**25.04.0004 Dichtschlämme auf Sockelputz**
Auftrag einer flexiblen, zementären Dichtschlämme auf
zuvor beschriebenen Sockelputzflächen,
an erdberührten Bereichen
Ausführung bis OK Gelände
Höhe: ca. 50 cm,
Abrechnung je m.
Menge: 146,000 m

**25.04.0005 Noppenbahn**
Einbau von Noppenbahen zum Schutz von der Sockeldämmung
und Putz im erdberührten Bereichen,
Einbau als Streifenbis zu 50 cm,
Abrechnung je m.
Menge: 146,000 m

#### 25.05 Stundenlohnarbeiten

*Hinweis*
Stundenlohnarbeiten werden nach
Stundenverrechnungssätzen,
in denen Lohn- und Gehaltskosten, Lohn- und
Gehaltsnebenkosten, Sozialkassenbeiträge,
vermögenswirksame
Leistungen sowie Gemeinkostenanteile und
Gewinn enthalten sind, vergütet. Zuschläge für Mehr-,
Nacht-, Sonntags- und Feiertagsarbeit sowie
Erschwerniszuschläge
sind nicht in die Stundenverrechnungssätze
mit einzubeziehen, sondern - sofern sie nicht schon als
Teilleistungspositionen im Leistungsverzeichnis
enthalten
sind - im Bedarfsfall zu vereinbaren und gesondert
nachzuweisen.
Der Bieter erklärt, daß der Stundenverrechnungssatz
unter Beachtung der Preisrechtlichen Vorschriften
ermittelt wurde und unabhängig von der Anzahl
der abgerechneten Stunden gilt.
Stundenlohnarbeiten werden nur vergütet, wenn deren
Ausführung vom Auftraggeber angeordnet wird.

**25.05.0001 Facharbeiter**
Stundenverrechnungssatz für einen
Facharbeiter.
Menge: 8,000 Std

**25.05.0002 Helferstunde**
Stundenverrechnungssatz für einen
Helfer.
Menge: 8,000 Std

USt %: 19,00
